# Schwammsanierung
Angebotsaufforderung (GAEB 90, DA83)
Währung: EUR

## Zusätzlicher Text
BAUVORHABEN:  Rheinstraße 31 in 12161 Berlin
Mehrfamilienhaus, Baujahr 1900

GEWERK: Schwammsanierung

Ausführungsort:
Gartenhaus KG EG

Ausführungszeit:

## Zusätzlicher Text
A) ALLGEMEINE VORBEMERKUNGEN
=================================================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für nach diesem Einheitspreisabkommen ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dritter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber (AG) erwartet vom AN tatkräftige Unterstützung bei den
Bemühungen, berechtigten Mieterwünschen zu entsprechen. Dazu gehören
insbesondere folgende Verpflichtungen:

1) Alle Handwerker/Mitarbeiter des AN haben die Verpflichtung, Kunden
(Mietern) höflich und hilfsbereit zu begegnen. In Gesprächen mit den
Mietern ist das Bemühen von Covivio Immobilien, um einen verbesserten
Kundendienst herauszustellen.

2) Die Mieter sind rechtzeitig vor Durchführung der Reparaturarbeiten zu
verständigen, ggf. durch Aushang im Treppenhaus oder auch individuelle
Terminvereinbarung mit dem einzelnen Mieter.

3) Reparaturen sind sofort, spätestens innerhalb von 2 Arbeitstagen nach
Beauftragung, durchzuführen. Sofern die Frist aus Gründen, die der AN
nicht zu vertreten hat, nicht einzuhalten ist, ist der AG unverzüglich
zu unterrichten.

4) Soweit persönliche Schutzausstattung (PSA) erforderlich ist, hierzu
zählen auch Artikel zur Wahrung der Notwendigkeiten im Rahmen eines
erhöhten Infektionsschutzes, sind diese entsprechend den gesetzlichen
Anforderungen bzw. der situativen Notwendigkeit immer einzusetzen.

5) Möbel und sonstiges Mietereigentum, Bodenflächen und angrenzende
Bauteile etc. im Bereich der auszuführenden Arbeiten sind durch Folie,
evtl. Schaltafeln oder Ähnliches zu schützen.

A3) PREISE

Soweit und sobald Überschreitungen absehbar sind, ist hierüber der
Abteilung Einkauf des AG ein schriftliches Angebot einzureichen und eine
gesonderte Vereinbarung zu treffen.

In den Einheitspreisen sind sämtliche Kosten, wie Lohn-, Material- und
Nebenkosten, hierzu gehören auch erforderliche Hygieneschutzartikel,
enthalten, insbesondere auch:

1) Koordination / Terminabsprache(n) mit dem(den) Mieter(n) /
Kundenbetreuer(n) / Bauleiter(n)

2) sämtliche Fahrt- und Transportkosten,

3) sämtliche tariflichen Zulagen wie z.B. Schmutz- und Staubzulagen,
Zulagen für ekelerregende
Arbeiten etc.,

4) die Gestellung, Vorhaltung und spurlose Entfernung aller
erforderlichen Gerüste und Absperrungen (ggf. auch Warnschilder) bis zu
einer Höhe der Arbeitsbühne von 2 m; die Mitbenutzung der Gerüste ist
allen mit Reparaturarbeiten beschäftigten Firmen kostenlos zu gestatten,

5) Befestigungsmittel aller Art; Hilfsstoffe wie Nägel, Bindedraht und
Kleinmaterial sowie alle Baustoffe, die zur kompletten Erstellung der
Leistung erforderlich sind,

6) die Abdeckung von Einrichtungsgegenständen zum Schutz vor
Beschädigung und Verschmutzung

7) das, ggf. tägliche, Säubern der Arbeitsstelle; hierzu gehört auch die
Beseitigung von Verunreinigungen des Treppenhauses und/oder der
Hauszuwegungen,

8) der Ausbau und Abtransport sowie die ordnungsgemäße Entsorgung,
einschließlich Kippgebühren, sämtlichen Bauschutts und aller alter,
schadhafter Teile. Teile, für die sich der AG eine generelle oder
einzelfallbezogene Prüfung vorbehalten hat, sind bis zu diesem
Zeitpunkt, längstens jedoch für die Dauer von 10 Wochen, vom AN
vorzuhalten und dürfen erst danach entsorgt werden.

9) Alle weiteren Nebenleistungen, die zur Erfüllung der in den
Leistungspositionen beschriebenen Hauptleistungen, unter Beachtung aller
einschlägigen Vorschriften, erforderlich sind, im EPA aber nicht
gesondert aufgeführt sind.

Erforderliche Zusatzleistungen, die in den nachfolgenden
Leistungspositionen nicht enthalten sind, sind als Nachtrag dem
zuständigen Bauleiter vor Ausführung zur Genehmigung aufzugeben. Die
Preise für derartige Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise in irgendeiner
Form Dritten entgeltlich oder unentgeltlich zugänglich gemacht werden.

## Zusätzlicher Text
B)  ALLGEMEINE TECHNISCHE VORBEMERKUNGEN
=======================================================

B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Zusätzlicher Text
======================================================================
Allgemein
Der Auftragnehmer hat sich vor Arbeitsbeginn über Art und Umfang der
Leistung sowie über
etwaige Schwierigkeiten zu unterrichten. Der Auftragnehmer haftet für
alle Schäden, die durch ihn
oder seine Erfüllungsgehilfen dem Auftraggeber oder Dritten bei
Gelegenheit der Ausführung des
Auftrages zugefügt werden.
Bei alle Arbeiten sind entsprechend die DIN-/VDE-Bestimmungen, die TAB
und die Sonderbestimmungen des zuständigen EVU einzuhalten. Bei
Erstellung von Bausteckdosen/Bauanschlüssen ist zwingend die VDE 0100
Teil 704 einzuhalten. Für die sachgemäße Anwendung und Beachtung der
Unfallverhütungsvorschriften, der Schutz- und Sicherheitsbestimmungen
nach den gesetzlichen Vorschriften und denen der Berufsgenossenschaft
hat der Auftragnehmer Sorge zu tragen.
Für alle Arbeiten sind Materialien der in der Produktvorgabe
aufgeführten Hersteller zu verwenden. Sollte Material erforderlich sei,
welches von den aufgeführten Hersteller nicht hergestellt wird, so
müssen normgerechte Materialien bester Fabrikate mit VDE- und
Firmenkennzeichen verwendet werden. Material ohne Gütezeichen darf nicht
montiert werden.
Der AN vereinbart mit den Mietern Termine zur Durchführung der Arbeiten.
Die Mieterliste stellt der AG vorab zur Verfügung.

## Schwammsanierung
Datum: 09.07.24

*Hinweis*
- Baustrom und Bauwasser werden bauseits zur Verfügung
gestellt

- Auf die Dauer der verkehrsrechtlichen Anordnung kann
kein Einfluss genommen werden

### Bereich 1 Gartenhaus KG EG Schwammsanierung

#### Abschnitt 1.1 Baustelleneinrichtung

**1.1.10 Baustelleneinrichtung**
An-und Abfuhr von Material, Werkzeugen und Geräten
Grundvorhaltung 4 Wochen
Menge: 1,000 Stk

**1.1.20 Verlängerte Vorhaltung**
*** Bedarfsposition ohne GB
Verlängerte Vorhaltung der Baustelleneinrichtung über
die Grundstandzeit hinaus. Berechnung je angefangene
Kalenderwoche / EH
Menge: 2,000 Wo

**1.1.30 Baustellen WC liefern und vorhalten**
Baustellen WC liefern und vorhalten
Mindestmietzeit 4 Wochen
Menge: 6,000 Wo

**1.1.40 Halteverbotszone einrichten**
*** Bedarfsposition ohne GB
Einrichten einer eingeschränkten Halteverbotszone
einschl. der Gebühren, Vereinfachtes Verfahren, Dauer
maximal 30 Tage Kommt nur, wenn die bauseitige BE Zone
bereits abgebaut wurde
Menge: 1,000 Stk

**1.1.50 Einholung einer verkehrsrechtlichen Anordnung**
*** Bedarfsposition ohne GB
Einholung einer verkehrsrechtlichen Anordnung,
Aufstellung eines Regelplanes, Absperrmaßnahmen gemäß
Regelplan mit Bauzäunen ca 30 m, Baken und Beleuchtung,
Grundvorhaltung 4 Wochen, wie vor
Menge: 1,000 Stk

**1.1.60 verlängerte Vorhaltung der Absperrmaßnahmen**
*** Bedarfsposition ohne GB
verlängerte  Vorhaltung  der Absperrmaßnahmen
über die Grundstandzeit hinaus, Berechnung je
angefangene Kalenderwoche., wie vor
Menge: 2,000 Wo

**1.1.70 Einholung einer Sondernutzungserlaubnis**
Die Gebühren traägt der Auftraggeber.
Menge: 1,000 Stk

#### Abschnitt 1.2 Abbruch in der Wohnung

**1.2.10 Abbrucharbeiten**
Abbrucharbeiten Bodenbelag verklebt
Menge: 14,000 m2

**1.2.20 Abbruch massiver Böden**
*** Bedarfsposition ohne GB
Abbruch massiver Böden, bis 10 cm
Menge: 14,000 m2

**1.2.30 Fußleisten ausbauen**
Fußleisten ausbauen einschl. Beiputz
Menge: 15,000 m

**1.2.40 Sockelfliesen abstemmen**
*** Bedarfsposition ohne GB
Sockelfliesen abstemmen einschl. Beiputz
Menge: 1,000 m

**1.2.50 Wandplattierung abbrechen**
Menge: 7,500 m2

**1.2.60 Wandputz abschlagen**
Menge: 5,000 m2

**1.2.70 Abbruch Trennwände**
Menge: 20,000 m2

**1.2.80 Türen ausbauen**
Menge: 2,000 Stk

**1.2.90 Abbruch abgehängte Decke**
*** Bedarfsposition ohne GB
Menge: 1,000 m2

**1.2.100 Fußbodenaufbau**
Fußbodenaufbau bestehend aus Fliesen,
Estrich, Dielung, Schüttung, Lagerhölzern
abbrechen und zum Container schaffen
wie vor
Menge: 7,200 m2

**1.2.110 Decke abbrechen**
beschädigte Kleinsche/Boer Decke zum KG abbrechen
sonst wie vor
Menge: 7,200 m2

**1.2.120 Baumischschuttabfuhr**
Baumischschuttabfuhr abfahren und entsorgen,
inkl. Gebühren
Menge: 8,000 m2

#### Abschnitt 1.3 Kellerdeckenerneuerung

**1.3.10 Drehsteifen zur Vorspannung**
Menge: 9,000 Stk

**1.3.20 Auflager der alten Stahlträger freistemmen**
Menge: 1,000 Stk

**1.3.30 alte Stahlträgerauflager ausstemmen**
alte Stahlträgerauflager kraftschlüssig ausmauern
Menge: 1,000 Stk

**1.3.40 neue Auflager stemmen**
neue Auflager für den Einbau der Stahlträger stemmen
Menge: 6,000 Stk

**1.3.50 Auflager neu aufmauern**
Auflager neu aufmauern oder Betonpolster herstellen
Auflager bis zu 3 Schichten neu aufmauern oder
Betonpolster herstellen
Menge: 6,000 Stk

**1.3.60 Auflager ausmauern**
Auflager kraftschlüssig ausmauern
Menge: 6,000 Stk

**1.3.70 Einhangdecke herstellen**
Einhangdecke wie folgt herstellen:
Ziegelträgerdecke mit eingehängten Deckenziegeln.
Die Träger sind auf der Baustelle schichtweise zu
stapeln. Beschädigte Träger oder Deckenziegeldürfen
nicht eingebaut werden. Vor Erbringen des Vergussbetons
ist die Decke gründlich zu säubern und vorzunässen.
Betreten und Befahren der Decke im Montagezustand nur
über Gerüstbretter oder Karrbohlen. Ziegeleinhangdecke
System Fiedler bestehend statisch nicht mittragenden
Flachziegeln nach DIN 4160 frei Baustelle liefern
einschl. Abladen 18+3 oder 21+0, nach Vorgaben der
Statik Hersteller Fiedler Nutzlast 2 5KN/m²
Ziegeleinhangdecke entsprechend nach Verlegeplan per
Hand auf vorbereiteten Auflagern fachgerecht verlegen.
Die erforderlichen Montage, Einhängen Ziegelfüllkörper
Menge: 7,200 m2

**1.3.80 Aufbeton herstellen**
Vergussbeton C20/25 Körnung 0-8 mm oder 0-16 mm
liefern, einbringen und verdichten,
Entfernung von der Straße ca. 100
Menge: 7,200 m2

**1.3.90 Stahlträger liefern und einbauen**
Stahlträger für Systemeinhangdecke liefern und
einbauen, gemäß Statik, als Zulage
Menge: 750,000 kg

**1.3.100 Pumpe für Betonlieferung stellen**
Menge: 2,000 Stk

**1.3.110 Randbereiche einschalen und einbetonieren**
angrenzende Randbereiche, der Ziegeleinhangdecke
konstruktiv bewehren, als Zulage einschalen
und einbetonieren d = 21 cm
Ausführung gemäß Statik
Menge: 1,000 psch

**1.3.120 Auflagerplatten, Kleineisenteile**
Auflagerplatten, Kleineisenteile liefern und einbringen
Menge: 1,000 psch

**1.3.130 Styrodurdämmung auslegen**
d=4 cm liefern und auslegen, inkl. Randstreifen
Menge: 7,200 m2

**1.3.140 PE Folie auslegen**
PE Folie auslegen und 10 cm überlappen
Menge: 7,200 m2

**1.3.150 Zementeinstrich einbringen**
Zementestrich anmischen einbringen, Oberfläche gerieben
Menge: 7,200 m2

**1.3.160 PE Randstreifen verlegen**
PE Randstriefen verlegen und nach den Estricharbeiten
bündig abschneiden
Menge: 15,000 m

**1.3.170 Statik aufstellen, je Deckenteil**
Die Werkstatik/Positionspläne sind  vor Bestellung der
Einhangdecken mit dem Prüfstatiker abzustimmen.
Menge: 1,000 Stk

**1.3.180 Positionspläne erstellen je Decke**
Die Werkstatik/Positionspläne sind  vor Bestellung der
Einhangdecken mit dem Prüfstatiker abzustimmen.
Menge: 1,000 Stk

**1.3.190 Extra-Anlieferung durch den Hersteller**
Extra-Anlieferung durch den Hersteller, Mindermende
Menge: 1,000 Stk

**1.3.200 Termin Prüfingenieur**
Abstimmung Termin mit dem Prüfingenieur zum
- Baubeginn
- abgeschlossenen Bewehrungsarbeiten
Menge: 1,000 psch

#### Abschnitt 1.4 Trockenbauarbeiten EG

**1.4.10 Nichtragende innere Montagewand nach DIN 4103-1**
Beplankung zweilagig 12,5 mm GKIB Dcke 125 mm,
Unterkonstruktion aus 75 mm UW und CW Profilen, 60 mm
Mineralwolle;
Schalldämmung 52 dB, Spachtelqualität Q 2

Leistungsnummer:  1. 2.  50.
Menge: 20,000 m2

**1.4.20 Dichtungsband als Zulage für Montagewand**
Einbauen eines umlaufenden Dichtungsband, z.B. Knauf
Dichtungsband K 434 oder gleichwertig, als Zulage für
Montagewand

 Leistungsnummer:  1. 2.  70.
Menge: 12,000 m

**1.4.30 Türöffnung für W 115 mit Sturzprofil**
seitlich raumhoch verstärken mit Metallprofilen UA 75
einschl. Boden- und Deckenanschluß mit
Türpfostensteckwinkel, befestigen mit Dübeln und
Schrauben, Baurichtmaß 875 x 2000 mm

Leistungsnummer:  1. 2.  90.
Menge: 2,000 Stk

**1.4.40 Kantenschutz aus Aluminium**
Kantenschutz aus Aluminium anbringen und einspachteln

Leistungsnummer:  1. 2. 230.
Menge: 6,000 m

**1.4.50 Spachteln von Trockenbauwänden**
Spachteln von Trockenbauwänden in Spachtelqualität Q 3
statt in Q 2 als Zulage. Leistungsnummer:  1. 3. 190.
Menge: 40,000 m2

**1.4.60 Spachteln von Decken und Schrägen**
*** Bedarfsposition ohne GB
Spachteln von Decken und Schrägen in Spachtelqualität
Q3 statt in Q 2 als Zulage.

Leistungsnummer:  1. 3. 200.
Menge: 1,000 m2

**1.4.70 GK Decke unter Holzbalken**
GK Decke unter Holbalken herstellen, im Bad mit GKI

Platteninkl. Abhängern 12,5 mm GK platten herstellen,
Stöße unter Einlage es Vlies spachteln und schleifen,
Oberfläche Q2
Menge: 10,000 m2

**1.4.80 verstärkte Profile im Türbereich als Zulage einbauen**
Menge: 6,000 m

**1.4.90 Verstärkungsbohlen für Küchenschränke einbauen**
Menge: 3,000 Stk

**1.4.100 Speisekammerdecke**
Speisekammerdecke mit verstärkten Profilen,
OSB Platten von oben und GK Platten von unten
herstellen
Menge: 1,000 Stk

#### Abschnitt 1.5 Putzarbeiten EG

**1.5.10 Alte Dose schließen**
*** Bedarfsposition ohne GB
orig. PosNr: 1.8.10
Menge: 1,000 Stk

**1.5.20 Innenwandputz herstellen, bis 0,1m²**
orig. PosNr: 1.8.40
Menge: 4,000 Stk

**1.5.30 Innenwandputz herstellen, bis 1 m²**
orig. PosNr: 1.8.50
Menge: 1,000 m2

**1.5.40 Innenwandputz herstellen, über 1 m²**
orig. PosNr: 1.8.60
Menge: 10,000 m2

**1.5.50 Wandputz als Untergrund für die Fliesenverlegung**
orig. PosNr: 1.8.70
Menge: 4,000 m2

**1.5.60 Zulage: Ausgleichsputz**
*** Bedarfsposition ohne GB
orig. PosNr: 1.8.80
Menge: 1,000 m2

**1.5.70 Zulage: Armierungsgewebe**
*** Bedarfsposition ohne GB
Zulage zu den Positionen 1.8.40 bis 1.8.70 sowie Pos.
1.8.110. orig. PosNr: 1.8.105
Menge: 1,000 m2

**1.5.80 Eckschutzschiene einbauen**
orig. PosNr: 1.8.120
Menge: 10,000 m

**1.5.90 Putzrisse ausbessern**
*** Bedarfsposition ohne GB
orig. PosNr: 1.8.130
Menge: 1,000 m

**1.5.100 Putzanschlüsse**
orig. PosNr: 1.8.160
Menge: 6,000 m

**1.5.110 Rohrkästen erstellen, bis 50cm Abwicklung**
orig. PosNr: 1.8.210
Menge: 3,000 m

#### Abschnitt 1.6 Fliesenarbeiten EG

**1.6.10 flüssige Abdichtung im Nassbereich (AIV - F)**
Boden- und Wandflächen mit flüssig zu verarbeitenden
Dichtstoffen nach Herstellerangaben abdichten.
Wassereinwirkungsklasse:
 - W0-I bis W1-I an Böden
 - W0-I bis W2-I an Wänden

Material: z.B. PCI Lastogum oder gleichwertig.
orig. PosNr: 01.01.0030
Menge: 4,000 m2

**1.6.20 Bahnen - Abdichtung im Nassbereich (AIV - B)**
Boden- und Wandflächen mit bahnenförmigen Dichtstoffen
nach Herstellerangaben abdichten.
Wassereinwirkungsklasse: W0-I bis W2-I

Material: z.B. PCI Pecilastic W, oder gleichwertig
orig. PosNr: 01.01.0040
Menge: 6,500 m2

**1.6.30 Dichtungsbänder**
Zulage zu Abdichtungspositionen für die Lieferung und
das Einarbeiten von Dichtungsbändern einschließlich
aller notwendigen Eck-, Form- und Zubehörteile z.B. PCI
Pecitape 120 oder gleichwertig.
orig. PosNr: 01.01.0060
Menge: 7,000 m

**1.6.40 Dichtungsmanschetten 10 x 10**
Zulage zu Abdichtungspositionen für die Lieferung
und den Einbau von Dichtungsmannschetten
z.B. PCI Pecitape 10 x 10 oder gleichwertig.
orig. PosNr: 01.01.0080
Menge: 2,000 Stk

**1.6.50 Sockelfliesen verlegen**
Herstellen und verlegen von Sockelfliesen
und Bordüren aus dem Material der Bodenfliesen.
Höhe ca. 7 cm (Die Lieferung der Fliesen wird
über Abschnitt 3 (Lieferung Fliesen) abgerechnet)

orig. PosNr: 02.01.0040
Menge: 6,000 mm

**1.6.60 Schlüter Rondecprofile, Edelstahl**
Schlüter-RONDEC als Belagsabschluss- oder Eckprofil
liefern, zuschneiden und einbauen. Einschließlich
Lieferung und Einbau aller Formteile (Innen- und
Außenecken, Endkappen)

Material: E =  Edelstahl
orig. PosNr: 02.01.0080
Menge: 1,500 m

**1.6.70 Schlüter-Schiene, Edelstahl**
Schlüter-SCHIENE (oder gleichwertig) als
Belagsabschlussoder Kantenschutzprofil an Boden- oder
Wandflächen liefern, zuschneiden und einbauen

Material: = Edelstahl
orig. PosNr: 02.01.0120
Menge: 1,000 m2

**1.6.80 Lochungen in Feinsteinzeugfliesen**
Lochungen und Ausklinkungen
für Installationen und Einbauteile
in Feinsteinzeugfliesen ausarbeiten
orig. PosNr: 02.01.0160
Menge: 6,000 Stk

**1.6.90 Dehnungsfugen - Bad**
alle Dehnungsfugen ausspritzen im Badezimmer
bis 10 mm Breite, z.B. mit Ceresit C25
oder gleichwertig

orig. PosNr: 02.01.0170
Menge: 1,000 psch

**1.6.100 Dehnungsfugen - Fliesenspiegel Küche**
alle Dehnungsfugen am Küchenfliesenspiegel
ausspritzen bis 10 mm Breite,
z.B. mit Ceresit C25 oder gleichwertig.

Sollten außer am Küchenspiegel weitere Fugen anfallen,
kann die Position 2.4.190 berechnet werden.
orig. PosNr: 02.01.0190
Menge: 1,000 psch

**1.6.110 Fliesenmagnetverschlüsse**
Fliesenmagnetverschlüsse für eine Revisionsöffnung
in der Badewannenabmauerung
liefern und einbauen
orig. PosNr: 02.01.0210
Menge: 1,000 Stk

**1.6.120 Wandflächen verfliesen (Großformate)**
Steingut- oder Feinsteinzeugfliesen an
Wandflächen (und allen anderen senkrechten Flächen)
im Dünnbettverfahren verlegen und verfugen
Einzelfläche der Fliese: größer 1250 cm² bis
einschließlich 2500 cm²

(Die Lieferung der Fliesen wird gesondert vergütet)
orig. PosNr: 02.02.0040
Menge: 6,000 m2

**1.6.130 Bodenflächen verfliesen (Großformate)**
Feinsteinzeugfliesen auf Bodenflächen
(und allen anderen waagerechten Flächen) im
Dünnbettverfahren verlegen und verfugen
Einzelfläche der Fliese: größer 1250 cm²
bis einschließlich 2500 cm²

(Die Lieferung der Fliesen wird gesondert vergütet)
orig. PosNr: 02.02.0090
Menge: 6,500 m2

**1.6.140 Unit Four 30 x 60, Farbe hellgrau**
Fliese V & B / Unit Four
Feinsteinzeugfliese Art. Nr. 2360 CT60 hellgrau,
(N) 30x60, 1.Sortierung liefern
orig. PosNr: 03.04.0160
Menge: 6,500 m2

**1.6.150 Kera Bianco 30 x 60, weiß glänzend**
Fliese Mc Tile Caldero
Steingutfliese Art.Nr. MT 3060 701 L
rektifiziert, weiß glänzend
(N) 30 x 60 cm, 1.Sortierung liefern

diese Fliese nur in Berlin und nur
auf Anweisung der Bauleitung
orig. PosNr: 03.06.0010
Menge: 6,000 m2

#### Abschnitt 1.7 Anstricharbeiten EG

**1.7.10 Flächen mit Filzpappe schützen**
Leistungsnummer:  1. 1.  20
Menge: 24,000 m2

**1.7.20 Befestigungsmittel entfernen**
Leistungsnummer:  1. 1.  70
Menge: 12,000 Stk

**1.7.30 Wandflächen pigmentiert grundieren**
Leistungsnummer:  1. 3.  20
Menge: 50,000 m2

**1.7.40 Nikotinflächen isolieren**
Leistungsnummer:  1. 3.  30
Menge: 1,000 m2

**1.7.50 Flächen m. Dispersionsfarbe streichen**
Leistungsnummer:  1. 4.  10
Menge: 50,000 m2

**1.7.60 Holz - Türen und Zargen lackieren -innenseitig-**
Leistungsnummer:  2. 1.  10
Menge: 7,000 m2

**1.7.70 Holz - Fussleisten u. Viertelstäbe lackieren**
Leistungsnummer:  2. 1.  70
Menge: 10,000 m2

**1.7.80 Heizkörperflächen lackieren**
Leistungsnummer:  2. 2.  90
Menge: 2,000 m2

#### Abschnitt 1.8 Bodenarbeiten EG

**1.8.10 Trockenestrichsystem verlegen, als Zulage im Bad**
Leistungsnummer:  1. 2.  70
Menge: 7,500

**1.8.20 Dispersionsgrundierung auftragen**
Leistungsnummer:  1. 2. 170
Menge: 7,500 m2

**1.8.30 Böden spachteln bis 20mm**
Auftragen einer zementären Spachtelmasse,
selbstverlaufend auf geeigneten und vorbereiteten
Untergrund, einschl. vorheriger Grundierung.
Bis 20mm Dicke. z.B. PCI Periplan, oder gleichwertig
Menge: 7,500 m2

**1.8.40 Joka Design 330PVC-Design-Bodenbelag**
Joka Design 330PVC-Design-Bodenbelag in Fliesen/Planken
verlegen PVC-Design-Bodenbelag in Fliesen/Planken
verlegen.

Bodenbeläge nach EN 649 aus heterogenem PVC
liefern und fachgerecht nach DIN 18365 verlegen.
Die Fliesen/Planken sind vollflächig mit geeignetem
Dispersionsklebstoff entsprechend den Empfehlungen
und Verarbeitungsrichtlinien des Klebstoffherstellers
auf den vorbereiteten Untergrund zu kleben.
Inkl. dauerelastische Fugen als Randanschluss an
jegliche Beläge, Türen u. a. oder als Dehnungsfuge
herstellen.

Farbrikate: Design 330: Gesamtdicke 2,0 mm,
Nutzschichtdicke 0,3 mm

Farbe nach Wahl des AG.

Leistungsnummer:  1. 3.  40.
Menge: 8,000 m2

**1.8.50 Metall-Höhenausgleichsschiene liefern u. befestigen**
Metall-Höhenausgleichssschiene -gewölbt- liefern,
zuschneiden und befestigen.

Farbe nach Wahl des AG.

Leistungsnummer:  1. 3. 160.
Menge: 1,000 m

**1.8.60 Holzfußleisten, 60 mm**
Holzfußleisten, 60 mm, roh Fichte/ Tanne
liefern und befestigen.

Leistungsnummer:  1. 3. 250.
Menge: 14,000 m

#### Abschnitt 1.9 Tischlerarbeiten EG

**1.9.10 Zimmertür, 86,0-98,5/198,5 cm, 0-29 cm Futterbreite**
Zimmertür,  86,0-98,5/198,5 cm,  10-29 cm Futterbreite,

sonst wie vor.

Leistungsnummer:  1. 2.  30.
Menge: 1,000 Stk

**1.9.20 Zulage zu Zimmertür**
*** Bedarfsposition ohne GB
Zulage zu Pos.1.2.10 - 1.2.50 Zimmertür wie vor
beschrieben, jedoch Türhöhe 2,11 m

Leistungsnummer:  1. 2.  55.
Menge: 1,000 Stk

**1.9.30 Zulage für Durchgangsfutter, Weißlack**
Zulage für Durchgangsfutter, Ausführung in Weißlack RAL
9010, als fertige Oberfläche.

Leistungsnummer:  1. 2. 210.
Menge: 1,000 Stk

**1.9.40 Zulage für Türblätter in Weißlack**
Zulage für Türblätter von Zimmertüren und
Wohnungseingangstüren, Standard 1 und 2, Ausführung in
Weißlack RAL 9010, als fertige Oberfläche.

Zimmertürblätter Standard 1 sind als
Röhrenspanplatteneinlage auszuführen.

Leistungsnummer:  1. 2. 220.
Menge: 1,000 Stk

**1.9.50 Zulage für WC- Schloß KFV 104**
Zulage für WC- Schloß KFV 104,
zu vorgenanten Türpositionen.

Leistungsnummer:  1. 2. 420.
Menge: 1,000 Stk

**1.9.60 Zulage für Badezellengarnitur**
Zulage für WC / Badezellen- Drückergarnitur,
Fabrikat nach Wahl des Bieters,
Optik wie Hoppe Modell Amsterdam (1400), als
Rosettengarnitur mit Bad/WC Rosette,
Farbe F1, F2, Edelstahl oder Leichtmetall,
beschichtete oder eloxierte Beschläge
sind nicht zulässig.

zur vorgenannten Türpositionen

Leistungsnummer:  1. 2. 426.
Menge: 1,000 Stk

**1.9.70 Zulage für Badezellengarnitur, Hoppe Amsterdam**
Zulage für WC / Badezellen- Drückergarnitur,
Fabrikat: Hoppe Modell Amsterdam (1400),
als Rosettengarnitur mit Bad/WC Rosette,
Leichtmetall, Farbe F1
zur vorgenannten Türpositionen.

Leistungsnummer:  1. 2. 431.
Menge: 1,000 Stk

**1.9.80 Zulage für Drückergarnitur, Hoppe Amsterdam**
Zulage für Drückergarnitur,
Fabrikat: Hoppe Modell Amsterdam (1400),
als Rosettengarnitur, LM Farbe F1,
je nach baulicher Situation Buntbart oder PZ
gelocht.

Leistungsnummer:  1. 2. 436.
Menge: 1,000 Stk

#### Abschnitt 1.10 Elektroarbeiten EG

**1.10.10 Neuinstallation Küche,WC,Flur**
Leistungsnummer:  1. 1.  10
Achtung nur Küche/Bad und Flur
Es kann nicht garantiert werden,
dass der E-Check ohne die Sanierung
der anderen Zimmer möglich ist.
Menge: 1,000 Stk

**1.10.20 Brennstelle Bauanschluss 32A**
Brennstelle Bauanschluss 32A,
Leistungsumfang wie beschrieben
Menge: 1,000 Stk

**1.10.30 Zählerschrank Wohnung u. P. mit zwei Verteilerfeldern**
*** Bedarfsposition ohne GB
Leistungsnummer:  1. 1. 140
Menge: 1,000 Stk

**1.10.40 Überspannungsschutz Zählerschrank**
*** Bedarfsposition ohne GB
Leistungsnummer: 1. 1. 145
Menge: 1,000 Stk

**1.10.50 Wohnungszuleitung u. P.**
*** Bedarfsposition ohne GB
Leistungsnummer:  1. 1. 180
Menge: 1,000 m

**1.10.60 Brennstelle DDE**
*** Bedarfsposition ohne GB
Leistungsnummer:  1. 1. 340
Menge: 1,000 Stk

#### Abschnitt 1.11 Sanitär EG

**1.11.10 Abwasser-Fallstrang erneuern, DN 100, Kunststoff**
Demontage: Abwasser-Fallstrang, z.T. nicht freiliegend
freilegen, trennen des erforderlichen Rohrstückes mit
ggf. mehreren erforderlichen Schnitten und daraus
resultierenden Rohreinzelstücken, demontieren und
entsorgen, vorbereiten der Rohrenden und des
Strangbereiches für die Neuinstallation.

Neuinstallation: Schallgedämmtes Kunststoff-Rohr DN 100
bis ca.2,80 m Länge und einschl. aller Form- und
Verbindungsstücke, Isolierungs, Befestigungs-,
Brandschutz- und Schallschutzmaterialien,
Brandschutzelemente.

Die Neuinstallation hat unter Berücksichtigung aller an
den Fallstrang angeschlossenen Einrichtungsgegenstände
zu erfolgen und die Betriebsfähigkeit des Gebäudes ist
sicherzustellen.

liefern und montieren
orig. PosNr: 01.02.0020
Menge: 1,250 Stk

**1.11.20 Sanitärausstattungen demontieren und entsorgen**
Sanitärausstattungen in der Wohnung
demontieren u.entsorgen

Nach der Demontage sind alle Anschlüsse für die
nachfolgenden Arbeiten zu verschließen und
vorzubereiten,
einschl. der dafür erforderlichen Materialien.
Menge: 1,000 psch

**1.11.30 Trinkwasser-Bewässerungsstrang erneuern, 32 mm**
Trinkwasser-Bewässerungsstrang erneuern, 32 mm,
Kunststoff

Demontage: Bewässerungsstrang, z.T. nicht freiliegend
freilegen, trennen des erforderlichen Rohrstückes mit
ggf. mehreren erforderlichen Schnitten und daraus
resultierenden Rohreinzelstücken, demontieren und
entsorgen, vorbereiten der Rohrenden und des
Strangbereiches für die Neuinstallation.

Neuinstallation: Kunststoffverbundrohr bis ca.2,80 m
Länge und einschl. aller Form- und Verbindungsstücke,
Isolierungs, Befestigungs-, Brandschutz-, und
Schallschutzmaterialien, Brandschutzelemente.

Die Neuinstallation des Kalt,- Warmwasser oder
Zirkulationsstranges hat unter Berücksichtigung aller
an den Bewässerungsstrang angeschlossenen
Einrichtungsgegenstände zu erfolgen und die
Betriebsfähigkeit des Gebäudes ist sicherzustellen.

liefern und montieren

orig. PosNr: 01.03.0040
Menge: 1,250 Stk

**1.11.40 Unterputz-Wasserzähler-Unterteil**
Unterputz-Wasserzähler-Unterteil, ohne Messkapsel, KOAX
2"

Hinweis: müssen in Berlin eingebaut werden !

Kompaktibel mit Istameter, Unterputz Gehäuse
mit Anschluss IG 1/2"-3/4" oder 15-18 mm, Baulänge 110
mm, ohne Messkapsel, komplett mit verchromtem Zubehör
(Schubrosette, Blinddeckel u.a.) einschl. Anschluß an
die Bewässerungsleitung

liefern und montieren
orig. PosNr: 01.04.0020
Menge: 1,000 Stk

**1.11.50 UP - Ventil DN 15 bis DN 20**
System-UP-Ventil mit Pressanschluss, Gehäuse aus
Pressmessing oder Rotguss gemäß TrinkwV, einschl.
Fertigmontageset, Messing massiv, verchromt,
auswechselbare Markierungsscheiben rot-blau, mit
verchromter Rosette,

Für die Installation sind folgende Hersteller, Systeme
und Typen freigegeben:

Hersteller:  Seppelfricke / ABA BEUL / Kemper
Nennweite:  DN 15 bis DN 20
Typ:  2721.01 / 2721.05 / QUICKTURN /
Weser Figur 520 UP-Plus
Fertigbauset: Kronengriff / Grohe Costa / Kludi
Terralux

liefern und montieren
orig. PosNr: 01.04.0040
Menge: 2,000 Stk

**1.11.60 Installationseinheit Wand WC**
Installationseinheit Wand WC, TECE Base  BH 1120 mm,
Breite 500 mm

Wand-WC Montageelement mit UP-Spülkasten,
selbsttragend, für Trockenbau und Vorwandinstallation,
Zubehör und Befestigungsmaterial, einschl. aller
erforderlichen Be,-und Entwässerungsleitungen, einschl.
im Lieferumfang enthaltene Betätigungsplatte Base in
weiß

Eine Betätigung ist nur von vorne möglich.

Achtung: Es kann nur die mitgelieferte
Betätigungsplatte TECE Base montiert werden. Andere
Betätigungsplatten sind nicht kompatibel.

Hersteller:  TECE
Typ:  Base  Best.Nr.9400000
einschl.Betätigungsplatte Base

liefern und montieren
orig. PosNr: 01.05.0015
Menge: 1,000 Stk

**1.11.70 Stand WC Premium Ideal Standard Connect**
Stand WC Premium Ideal Standard Connect
neu geliefert und montiert
Menge: 1,000 Stk

**1.11.80 Installationseinheit Waschtisch, ohne Montageelement**
Anschlüsse für einen Waschtisch, ohne Montageelement,
herstellen, einschl. Be,- und Entwässerungsleitungen
und aller Form- und Verbindungsstücke,
Isolierungs,Befestigungs-, und Schallschutzmaterial,
Fräs,- oder Stemmarbeiten

liefern und montieren
orig. PosNr: 01.05.0200
Menge: 1,000 Stk

**1.11.90 Installationseinheit Waschmaschine**
*** Bedarfsposition ohne GB
Einschl. Auslaufventil mit Belüfter,
Rückflußverhinderer, Schlauchverschraubung und
Metallgriff,
in Schrägsitzausführung mit Rosette 1/2" verchromt,
und UP-Waschgerätesiphon für Geräteanschluss,
Kunststoff, Gehäuse mit Reinigungsverschluss,
Schraubstutzen absägbar, mit Winkelschlauchtülle,
Einbautiefe 60-110 mm, Edelstahl-Abdeckplatte 110 x 160
mm ( z.B. Dallmer HL 400 Art.Nr.130402). Einschl. Beund
Entwässerungsleitungen und Fräs-oder Stemmarbeiten
Bewässerungsleitung schleifen und nicht als
Stichleitung ausführen !!

liefern und montieren
orig. PosNr: 01.05.0290
Menge: 1,000 Stk

**1.11.100 Installationseinheit Durchlauferhitzeranschluß**
*** Bedarfsposition ohne GB
Bewässerungsleitungen in der Vorwandinstallation
oder z.T. in der Wand verlegen, z.B. über dem WC
oder unter dem Waschtisch, je nach Vorgabe
der Bauleitung. Einschl. Bewässerungsleitungen
und Fräs-oder Stemmarbeiten.

liefern und  montieren
orig. PosNr: 01.05.0310
Menge: 1,000 Stk

**1.11.110 Installationseinheit Küche, Kalt- und Warmwasser**
Installationseinheit Küche, Kalt- und Warmwasser,

Anschluss Bad, die Anschlüsse erfolgen über das sich
der Küche gegenüberliegende Bad, einschl. 1
Kombi-Eckventil mit Rückflussverhinderer,
Verschraubung, Schubrosette, e
inschl. 1 Eckventil mit Schubrosette und
Konusquetschverschraubung einschl. Be,- und
Entwässerungsleitungen (DN50) und Fräs-oder
Stemmarbeiten bis 2 m Anschlusslänge je Leitung.

liefern und montieren
orig. PosNr: 01.05.0330
Menge: 1,000 Stk

**1.11.120 WC Sitz Ideal Standard Connect**
aus Duroplast, Scharniere aus Edelstahl, weiß

Hersteller: Ideal Standard
Serie:  Connect  Art.-Nr. E 7128 01

liefern und montieren
orig. PosNr: 01.06.0070
Menge: 1,000 Stk

**1.11.130 aus Duroplast, Scharniere aus Edelstahl, weiß Hersteller: Ideal Standard Serie: Connect Art.-Nr. Waschtischanlage 550 / 600 mm Ideal Standard**
aus Feinfeuerton, Hahnloch mittig durchstochen, Farbe
weiß, einschl. Befestigungssatz und Versiegelung mit
Sanitärsilikon.

Hersteller: Ideal Standard
Serie:  Connect
Produkt:  Cube 550-460-175 mm (B-T-H) Art.-Nr. E 7139
01 oder
Produkt:  Cube 600-460-175 mm (B-T-H) Art.-Nr. E 7141
01

liefern und montieren
orig. PosNr: 01.07.0020
Menge: 1,000 Stk

**1.11.140 Waschtischarmatur Ideal Standard Ceraplan H90 / H75**
Waschtischarmatur Ideal Standard Ceraplan H90 / H75 m.
Ablaufgarn.Ausld.124/103mm Chrom

DN 15, Bedienungshebel aus Metall, FirmaFlow Kartusche
keramisch, mit Zugknopf-Ablaufgarnitur G 1 1/4",
Schnellmontagesystem Easy-Fix Nickel- und Bleifreie
flexible Anschlussschläuche, DIN 4109 Gruppe1.

Hersteller:  Ideal Standard
Serie:  CeraPlan H90  H124mm  Art.-Nr. BD 227 AA

Serie:  CeraPlan H75  H103mm  Art.-Nr. BD 214 AA

liefern und montieren
orig. PosNr: 01.07.0200
Menge: 1,000 Stk

**1.11.150 Röhren-Geruchverschluß 1 1/4"**
1 1/4", mit verstellbarem Tauchrohr,
in allen erforderlichen Längen,
Abgang mit Schubrosette, verchromt,
einschl.Gummianschlussnippel.
liefern und montieren orig.

PosNr: 01.07.0500
Menge: 1,000 Stk

**1.11.160 Eckventil 1/2", verchromt**
einschl. Schubrosette und Quetschverschraubung

liefern und montieren
orig. PosNr: 01.07.0520
Menge: 2,000 Stk

**1.11.170 Vor- und Rücklaufstrang entleeren bis 2 Geschosse**
Vor- und Rücklaufstrang an den Strangabsperrventilen
entleeren und nach den Arbeiten wieder füllen und
entlüften, einschl. mehrmaligem nachentlüften an allen
angeschlossenen Heizkörpern.

bis zu 2 Geschossen
orig. PosNr: 02.01.0010
Menge: 1,000 psch

**1.11.180 Vor- und Rücklaufstrang entleeren, weiteres Geschoss**
Vor- und Rücklaufstrang an den Strangabsperrventilen
entleeren und nach den Arbeiten wieder füllen und
entlüften, einschl. mehrmaligem nachentlüften an allen
angeschlossenen Heizkörpern.

wie vor, jedoch für jedes weitere Geschoss.
orig. PosNr: 02.01.0020
Menge: 1,000 psch

**1.11.190 Heizkörper ausbauen und wieder montieren**
*** Bedarfsposition ohne GB
Heizkörper ausbauen und wieder montieren, BH bis 900
/BL über 1500 mm

Heizkörper ausbauen und wieder montieren Radiator oder
Plattenheizkörper, alle Typen, Lagerung nach Anweisung
der Bauleitung, Anschlüsse abstopfen und den Heizkörper

zu einem späteren Zeitpunkt wieder betriebsbereit
montieren, einschl. Kleinmaterial (Dichtungen,
Schrauben u.ä.) einschl. Nachfüllen der Heizungsanlage,
Bauhöhe: bis 900  Baulänge: über 1500 mm
orig. PosNr: 02.01.0040
Menge: 1,000 psch

**1.11.200 Installationseinheit Anschluß Badheizkörper**
*** Bedarfsposition ohne GB
Badheizkörper anschließen, hierfür kann der vorhandene
Heizkörperanschluß
(Vor-und Rücklauf ) verwendet werden und / oder der
Stranganschluß muss den neuen Erfordernissen angepasst
werden, bei der Installation ist davon auszugehen das
die Entfernung zwischen dem Stranganschluß und dem
Heizkörper nicht mehr als ca.1m beträgt, weitere
Entfernungen werden über die Zulage vergütet.
Die Anschlußverrohrung des Vor-und Rücklaufes zum
Heizkörpers hat primär über die Wand und nur in
Ausnahmefällen über den Boden zu erfolgen, beim
Anschluß vom Boden muß dieser fachgerecht versiegelt
werden, einschl. Rosetten zur Adeckung.
Einschl. Vor-und Rücklauf Rohrleitungen und aller
Formund Verbindungsstücke, Isolierungs,- Befestigungs-,
und Schallschutzmaterial, Fräs,- oder Stemmarbeiten
Für die Rohrinstallation sind folgende Systeme und
Qualitäten freigegeben: Kupfer- Stahl- und
Mehrschichtverbundrohre mit Zulassung

liefern und montieren
orig. PosNr: 02.01.0050
Menge: 1,000 Stk

#### Abschnitt 1.12 Endreinigung EG

**1.12.10 Fensterreinigung komplett**
Leistungsnummer 01.01.0040
Menge: 2,000 m2

**1.12.20 Türblatt- und Zargenreinigung**
Leistungsnummer 01.01.0070
Menge: 2,000 Stk

**1.12.30 Fliesenreinigung**
Leistungsnummer 01.01.0080
Menge: 15,000 m2

**1.12.40 Sanitärobjekte reinigen**
Leistungsnummer 01.01.0090
Menge: 2,000 Stk

**1.12.50 1,5 Raum Wohnung bis 45 m²**
Leistungsnummer 01.02.0010
Menge: 1,000 Stk

**1.12.60 Treppenhausreinigung - Erdgeschosse**
Treppenhausreinigung -Erdgeschosse/
einschl. Sockel gem. Position 1.1.10
Leistungsnummer 01.02.0090
Menge: 1,000 Stk

#### Abschnitt 1.13 Treppenhaus und Kellerarbeiten (Schwammsanierung) gemäß Gutachten

**1.13.10 Fliesen, Estrichbeton und Unterbau aufnehmen**
Fliesen, Estrichbeton und Unterbau bis zur Rohdecke
aufnehmen und zum Container schaffen
Menge: 6,000 m2

**1.13.20 Holzpodest abbrechen**
Holzpodest vor den Eingängen EG abbrechen
Menge: 1,000 Stk

**1.13.30 Wandputz einschneiden u. abbrechen**
Wandputz einschneiden und bis auf
das Mauerwerk abbrechen und
zum Container schaffen
Menge: 25,000 m2

**1.13.40 Flächen der zu sanierenden Wände reinigen**
Flächen der zu sanierenden Wände
reinigen kräftiges Abbürsten
mit einem Stahlbesen
Menge: 25,000 m2

**1.13.50 Lose Fugen aussaugen**
Lose Fugen aussaugen mittels Industriesauger
Säubern der Fugen und Wandflächen von
noch haftenden Putz- und Pilzteilen
Menge: 25,000 m2

**1.13.60 Abflammen**
Menge: 25,000 m2

**1.13.70 Oberflächenbehandlung**
Vorbehandelte Wand- und Bodenflächen
mit einem RAL-geprüften Schwammbekämpfungsmittel,
nachweislich für Mauerwerk geeignet
(Wirkstoffe: Alkaliborat, Benzalkoniumchlorid)
mit Prüfzeugniss satt befluten. Adolit M flüssig
Menge: 25,000 m2

**1.13.80 Zulage für Deckenbereich**
Zulage für Deckenbereich,
die nicht ausgetauscht werden. 3x behandeln
Menge: 6,000 m2

**1.13.90 Volltränkung / Druckinjektion**
Umfassungs- und Innenwände aus Ziegelmauerwerk Stärke
bis 70 cm mit Myzeldurchwachsungen incl. der
geforderten Sicherheitszone von 1,5o m im
Druckinjektionsverfahren durch Einpressung
durchtränken.
Anlegen von rastermäßigen Bohrungen
Durchmesser: 12-18 mm
Abstände waagerecht und senkrecht 32 cm
Bohrlöcher pro m2 24 Stück
Neigungswinkel: 0 - 10°
Presspacker liefern und fachgerecht montieren
Es ist ein RAL-geprüften
Schwammbekämpfungsmittel, nachweislich für Mauerwerk
geeignet
(Wirkstoffe: Alkaliborat, Benzalkoniumchlorid)
mit Prüfzeugniss einzusetzen.
Adolit M flüssig
Menge: 25,000 m2

**1.13.100 Packer ziehen**
Menge: 25,000 m2

**1.13.110 Mauerwerksflächen nachfugen**
Mauerwerksflächen vollfugig nachfugen
Menge: 25,000 m2

**1.13.120 Entfernen der Holzstürze sämtlicher Türe**
Entfernen der Holzstürze sämtlicher Türen im
Schwammbereich, nach Begutachtung durch
Holzschutzgutachter Abrechnung je Tür
Menge: 2,000 Stk

**1.13.130 Entfernen sämtlicher Holzdübel**
Entfernen sämtlicher Holzdübel,(an Türöffnungen)
Holz-UK im Türbereich,
nach Anordnung durch Gutachter
Menge: 24,000 Stk

**1.13.140 Ziegelstürze**
Liefern und Einbau von neuen Ziegelstürzen
bis 1,20m, inkl. Auflager
im alten Mauerwerk herstellen
Menge: 4,000 Stk

**1.13.150 Ausmauerung oberhalb der Holzstürze abbrechen**
Ausmauerung oberhalb der Holzstürze abbrechen und zum
Container schaffen nach dem Einbau der Ziegelstürze das
Mauerwerk oberhalb der Ziegelstürze bis zum Rundbogen
ergänzen
Menge: 2,000 Stk

**1.13.160 Einzelne Steine einbauen**
Einzelne Steine auch geschlagen
z.B. im Bereich der alten Holzklötzer
wieder einbauen
Menge: 24,000 Stk

**1.13.170 Schornstein**
*** Bedarfsposition ohne GB
Punktuelle Öffnung der Schornsteinzüge,
alle 50-60,0cm pro Zug Angerechnet pro Zug pro Etage
Menge: 1,000 Stk

**1.13.180 Schornstein**
*** Bedarfsposition ohne GB
Nach Öffnung der Schornsteinzüge den Zug aussammen,
pro Zug je Etage
Menge: 1,000 Stk

**1.13.190 Aufstellen einer Brandwache**
Aufstellen einer Brandwache je Etage
Menge: 1,000 Stk

**1.13.200 Züge ausspitzen**
*** Bedarfsposition ohne GB
Züge mit einem Schwammbekämpfungsmittel
ausspitzen, pro Zug je Etage
Menge: 1,000 Stk

**1.13.210 Schornstein**
*** Bedarfsposition ohne GB
Mauerwerksöffnungen der Züge wieder fachgerecht
verschließen, pro Zug je Etage
Menge: 1,000 Stk

**1.13.220 Spritzbewurf liefern und einbauen**
Spritzbewurf zur Vorbereitung eines neuen Putzes
liefern und einbauen
Menge: 23,000 m2

**1.13.230 Fugen, Lunker und Fehlstellen schließen**
Fugen, Lunker und Fehlstellen im Mauerwerk des
Sanierungsbereiches auf mineralischen Untergrund mit
Kalkzementputz schließen.
Menge: 23,000 m2

**1.13.240 Ausgleichsputz bei Unebenheiten**
Ausgleichsputz bei Unebenheiten des Untergrundes
über +/- 10 mm, mit kalkzementputz, planeben abgezogen.

Die Ausführung des Ausgleichsputzes darf nur
nach vorheriger Abstimmung mit der Bauleitung erfolgen
Menge: 15,000 m2

**1.13.250 Kalkzementputz wieder herstellen**
Kalkzementputz als zweilagigen Wandputz MG II wieder
herstellen
Menge: 15,000 m2

**1.13.260 Verzinkte Eckschutzleisten**
Verzinkte Eckschutzleisten für Innenputz
Menge: 2,000 m

**1.13.270 Podest wieder herstellen**
Kantholzkonstrution und 2 x 22mm OSB Platten
Menge: 1,000 Stk

**1.13.280 Styrodurdämmung d= 10 cm auslagen**
Menge: 3,500 m2

**1.13.290 PE Folie auslegen**
PE Folie auslegen und 10 cm überlappen
Menge: 3,500 m2

**1.13.300 Zementestrich einbringen**
Zementestrich anmischen
einbringen,  Oberfläche gerieben
Menge: 3,500 m

**1.13.310 PE Randstriefen**
PE Randstriefen verlegen und nach den
Estricharbeiten bündig abschneiden
Menge: 8,000 m

**1.13.320 schnellabbindenenden Estrich als Zulage**
schnellabbindenenden Estrich als Zulage
Begehbarkeit nach einer Stunde
Menge: 3,500 m2

**1.13.330 Estrichflächen grundieren**
Menge: 3,500 m2

**1.13.340 Entkoppelungsmatte auf dem Podest**
Entkoppelungsmatte Schlüter Ditra auf dem Podest
Menge: 3,500 m2

**1.13.350 Bodenfliesen im Gefälle verlgen und verfugen**
Fliesenmaterial in gesonderter Pos.
Ausführung mit Schnellkleber wegen
der Ausführung im Treppenhaus
Menge: 3,500 m2

**1.13.360 Fliesen nach Bemusterung**
Preisklasse bis 50 _/m² Berechnung + 15 %
Geschäftskostenanteil. Abrechnung nach gelieferter
Fliese
Menge: 15,000 m

**1.13.370 Sockelfliesen schneiden, kleben u. verfugen**
Sockelfliesen aus dem Produkt der Vorposition
schneiden, kleben und verfugen
Menge: 15,000 m2

**1.13.380 elastische Fugen herstellen**
Elastischse Fugen sind wartungspflichtig und
unterliegen nicht der Gewährleistung Silikon,
Acryl
Menge: 30,000 m

#### Abschnitt 1.14 Tischlerarbeiten TRH

**1.14.10 Demontage von Altbautüren, Bekleidungen und Zargen**
*** Bedarfsposition ohne GB
Abmessung ca. 120 x 220 cm
ohne Transport und Lagerung
Menge: 2,000 Stk

**1.14.20 Türfutter für vorhandene Türblätter herstellen**
*** Bedarfsposition ohne GB
Türfutter für vorhandene Türblätter,
mit profilierter Bekkleidung nach vorhandenem Muster
herstellen.
Menge: 2,000 Stk

**1.14.30 Türblatt herstellen**
*** Bedarfsposition ohne GB
nach vorhandenem Muster mit gleichem
Profilen herstellen
Menge: 2,000 Stk

**1.14.40 Türen mit Zarge auf der Baustelle einsetzen**
*** Bedarfsposition ohne GB
Türen mit Zarge auf der Baustelle einsetzen
und schließbar machen,
Material bauseits herstellen
Menge: 2,000 Stk

**1.14.50 Überarbeitung der vorhandenen Türblätter**
*** Bedarfsposition ohne GB
tischlermäßige Überarbeitung der vorhandenen
Türblätter incl. Ausfräsen und ausleimen von
Fehlstellen.
Menge: 3,000 Stk

**1.14.60 eine Türschwelle komplett ersetzen**
*** Bedarfsposition ohne GB
eine Schwelle ergänzen, 4 Sockelstücke herstellen und
einbauen.
Menge: 2,000 Stk

**1.14.70 Wohnungseingangstür ausbauen**
*** Bedarfsposition ohne GB
Wohnungseingangstür zur Begutachtung ausbauen,
anschließend wieder einsetzen. Neuanfertigung des
Türfutters mit Bekleidungen nach historischem Vorbild,
komplett mit Montage (ohne Malerarbeiten).
Menge: 1,000 Stk

**1.14.80 Ausbau von 3 Treppenstufen**
*** Bedarfsposition ohne GB
mit der darunter liegenden Zahnleiste. Die Stufen
werden durch neu angefertigte Stufen je 124 x 37 x 5,4
cm ersetzt. Das vorhandene Treppengeländer mit Pfosten
und Trallien wird fachgerecht demoniert und nach den
Bauausführungen wieder verwendet und neu montiert.
Menge: 1,000 Stk

**1.14.90 Holzleiste ergänzen**
*** Bedarfsposition ohne GB
profilierte Holzleiste ergänzen
Menge: 1,000 m

**1.14.100 Nottreppe liefern, vorhalten u. anpassen**
*** Bedarfsposition ohne GB
Lieferung, Aufbau, Vorhaltung und anpassen einer
Nottreppe für die Dauer der Treppensanierung. Inkl.
mehrmaligen Umbau, Anpassen der Treppenanlage.
Menge: 1,000 Stk

**1.14.110 Neu erstellte Treppenstufen beschichten**
*** Bedarfsposition ohne GB
Neu erstellte Treppenstufen im Innenraum mit folgendem
Aufbau beschichten: Grundieren, Vorstreichen mit
Kunstharzfarbe Lackieren mit trittfester Kunstharzfarbe
farbe: nach Wahl Angeb.
Menge: 3,000 Stk

**1.14.120 Mauwewerkspfeiler abbrechen**
*** Bedarfsposition ohne GB
Mauwewerkspfeiler im Keller abbrechen und zum Container
schaffen
Menge: 6,000 Stk

#### Abschnitt 1.15 Stundenlohnarbeiten

**1.15.10 Facharbeiterstunden Covivio**
Für unvorhersehbare Mehrleistungen auf Stundenlohn zum
besonderen Nachweis - Material zum gesonderten
Nachweis. Auf Anweisung des Gutachters
Menge: 6,000

**1.15.20 Transportpauschale, Kleintransporter**
Menge: 1,000
